# Trockenbauarbeiten
Angebotsaufforderung (GAEB 90, DA83)
Vergabenummer: WLB-2026-0355
Eröffnung: 23.09.26 09:00
Ende der Zuschlagsfrist: 20.11.26
Währung: EUR
Auftraggeber: Amt f. Immobilien- u. Baumanagement HBS

## Zusätzlicher Text
ALLGEMEINE TECHNISCHE VERTRAGSBEDINGUNGEN FÜR BAULEISTUNGEN (ATV) DIN
18299

Die laufende Nummerierung der nachfolgenden Punkte bezieht sich auf die
Vorgaben der VOB/Teil C, DIN 18299 und ist nicht durchlaufend. Für die
fehlenden Punkte sind keine Hinweise oder besonderen Angaben
erforderlich.

## Zusätzlicher Text
0.0  Allgemeines
Es gelten die für das Gewerk maßgeblichen technischen DIN-, DIN EN- und
DIN EN ISO-Normen, zusätzlich alle weiteren einschlägigen und zum
Zeitpunkt der Angebotsabgabe gültigen Normen, Vorschriften, Richtlinien
und Hinweise, insbesondere die BGR (Berufsgenossenschaftlichen
Regelungen) und die Richtlinien der Gemeinde-Unfall-Versicherer.
Die Regeln für Sicherheit und Gesundheitsschutz der
Bau-Berufsgenossenschaft sind Bestandteil und Grundlage des Angebots,
ebenso die Baustellenverordnung (Verordnung über Sicherheit und
Gesundheitsschutz auf Baustellen/ BaustellV BGBl.I S 1283) in der
aktuell gültigen Fassung.

## Zusätzlicher Text
0.1  Angaben zur Baustelle

0.1.1  Lage der Baustelle
Die Baustelle befindet sich in einem Gewerbegebiet außerhalb der Stadt
Bernburg, welches sehr nah am Autobahnkreuz A14/A36 liegt.

Adresse: Claude-Breda-Straße 4, 06406 Bernburg (Saale)

https://www.google.de/maps/

Die Anfahrt zur Baustelle kann aufgrund des nahgeliegenden
Autobahnkreuzes von mehreren Richtungen erfolgen. Von der Autobahn führt
die Zufahrt über die B6 bzw. B185 direkt zur Claude-Breda-Straße, welche
für den Schwerlastverkehr gut ausgebaut ist.

0.1.2  Besondere Belastungen aus Immissionen und besonderen
Umgebungsbedingungen
Die bei der Durchführung der Arbeiten auftretenden Staub-, Lärm- und
Verkehrsemissionen sind gemäß dem geltenden Immissionsschutzgesetz
(Bundes-Immissionsschutzgesetz -BImSchG) und den Vorgaben sowie den
Richtlinien der Stadt Bernburg zu begrenzen.

0.1.3  Lage und Art der baulichen Anlage
Auf dem Gelände wird eine Straßenmeisterei mit insgesamt sechs bzw. vier
Gebäuden (Bauteilen) errichtet. Die Gebäude unterscheiden sich in ihrer
Nutzung und Bauweise, weisen jedoch zugleich gestalterische und
funktionale Gemeinsamkeiten auf. Eines der Gebäude "BT 05" dient als
Salzlager und ist jedoch nicht Bestandteil der ausgeschriebenen
Leistungen.

BT 01 - Verwaltung - 2-geschossiger Bau - in klassischer Bauweise aus
Betondecken und Mauerwerkswänden, Flachdach und vorgehangener Fassade.

BT 02 - kleinste KFZ-Halle - 1-geschossiger Skelettbau - mit
Mauerwerkswänden und Stb.-Stützen sowie Holzbindern und Holzbalkendecke
als Flachdach, die Fassade besteht aus Sandwichelementen und den
Fahrzeug-Toren.

BT 03/04 - große KFZ-Halle - 1-geschossiger Skelettbau - 2-geteilt mit
Brandabschnitt - mit Mauerwerkswänden und Stb.-Stützen sowie Holzbindern
und Holzbalkendecke als Flachdach, die Fassade besteht aus
Sandwichelementen und den Fahrzeug-Toren.

BT 06 - kleine KFZ-Halle - 1-geschossiger Skelettbau - 2-geteilt mit
angrenzendem Schleppdach - mit Mauerwerkswänden und Stb.-Stützen sowie
Holzbindern und Holzbalkendecke als Flachdach, die Fassade besteht aus
Sandwichelementen und den Fahrzeug-Toren.

0.1.4  Verkehrsverhältnisse/-beschränkungen auf der Baustelle
  Die Verkehrsverhältnisse auf dem Baugelände sind auf dem beigefügten
BE-Plan als Vorschlag dargestellt. Auf dem Baugelände ist eine Baustraße
mit separater Ein- und Ausfahrt vorgesehen. Sie ermöglicht die Anfahrt
zu allen Gebäuden, jedoch ohne Kreisverkehr und wird als Einbahnstraße
genutzt. Vor Beginn der Ausführung wird gemeinsam mit der örtlichen
Objektüberwachung eine Bauzustandsbegehung durchgeführt und
protokolliert.

0.1.5  Für den Ver-kehr frei-zu-hal-ten-de Flä-chen
Container, Materialien und sonstige Gegenstände, Geräte etc. der
Baustelleneinrichtung sind gemäß dem Baustelleneinrichtungsplan und in
Absprache mit der örtlichen Objektüberwachung einzurichten.
Grundsätzlich sind öffentliche Verkehrsflächen sowie sämtliche
Verkehrswege auf der Baustelle freizuhalten. Das Parken auf dem
Baugelände ist untersagt. In unmittelbarer Nähe zum Baufeld gibt es
keine Parkmöglichkeiten. Die Rückstaubildung bei Anlieferungen muss
vermieden werden.

0.1.6  Art, Lage und Nutzbarkeit von Transporteinrichtungen etc.
Durch den Auftraggeber werden keine Transporteinrichtungen, Hebezeuge
etc. zur Verfügung gestellt. Der Auftragnehmer hat sämtliche Transporte
selbst zu veranlassen, zu koordinieren und durchzuführen.

0.1.7  Lage, Art, Anschlusswerte für Wasser, Energie und Abwasser
  Für die vertragsgegenständlichen Leistungen des Auftragnehmers sind
bauseitig Übergabepunkte für Wasser und Strom auf dem Gelände vorhanden.
Der AN hat die gesamte Baustromanlage sowie die Bauwasseranlage für die
Baustelle zu errichten und vorzuhalten, entsprechende Positionen sind im
LV enthalten.

  Die Kosten des Verbrauchs an elektrischer Energie und Wasser werden
über eine Umlage auf den AN umgelegt.

0.1.8  Überlassene Räume und Flächen
Es werden keine Räume und Lagerflächen nur wie im BE-Plan dargestellten
Umfang (für alle AN) durch den Auftraggeber zur Verfügung gestellt. Alle
notwendigen Räume und darüberhinaus erforderliche Lagerflächen hat der
Auftragnehmer selber zu schaffen. Die Kosten dafür sind mit den
Einheitspreisen abgegolten. Die BE des AN hat ausschließlich mit
stapelbaren Container zu erfolgen.

0.1.9  Bodenverhältnisse
Die Bodenverhältnisse sind dem Baugrundgutachten vom 11.04.2022 von der
Baugrund und Umweltgesellschaft mbH zu entnehmen, welches dem
Auftragnehmer auf Anforderung elektronisch zur Verfügung gestellt werden
kann.

0.1.10  Wasserverhältnisse im Boden
Ein Grundwassereinfluss wurde im Untersuchungsbereich bis zur Endtiefe
von 5 m unter Geländeoberkante (GOK) nicht festgestellt. Zum Zeitpunkt
der Erkundung (02/2022) waren weder Schichtenwassereinflüsse noch
Grundwasser beobachtbar. Nach Niederschlägen ist jedoch mit Stau- und
Haftnässe in den oberflächennahen Bodenschichten sowie auf der
Geländeoberkante zu rechnen.

Die genaueren Angaben zu den Wasserverhältnissen sind dem
Baugrundgutachten von der Baugrund und Umweltgesellschaft mbH zu
entnehmen, welches dem Auftragnehmer auf Anforderung elektronisch zur
Verfügung gestellt werden kann.

0.1.14  Schutz von Bäumen, Pflanzen etc.
Wenn Schutzmaßnahmen erforderlich sind, so werden diese in
Leistungspositionen geregelt bzw. von anderen Unternehmern ausgeführt.

0.1.15  Sicherung des öffentlichen Verkehrs
Der Auftragnehmer hat für die Dauer seiner Leistungen entsprechende
Regelung zur Sicherung des öffentlichen Verkehrs beim Verlassen des
Baugeländes vorzunehmen. Auch sind die Tore zum Baugelände durch den AN
außerhalb der Arbeitszeiten verschlossen zu halten. Die Kosten für die
Sicherungsmaßnahmen sind mit den Einheitspreisen abgegolten.

0.1.19  Maßnahmen gemäß Baustellenordnung
Der Auftraggeber hat einen Koordinator für die Sicherheit und den
Gesundheitsschutz (SiGeKo) nach BaustellV bestellt. Dieser hat
Vorschriften zum Arbeits- und Gesundheitsschutz und eine
Baustellenordnung verfasst, die verbindlich zu beachten sind.

0.1.23  Ablauf der Arbeiten
Bei allen vorzunehmenden Arbeiten der Auftragnehmer ist davon
auszugehen, dass andere Auftragnehmer ebenfalls mit Leistungen
beauftragt sind. Die einzelnen Abläufe der Arbeiten werden in einem
Terminplan erfasst und werden in regelmäßig stattfindenden
Baustellengesprächen im Detail koordiniert.
Die Teilnahme des verantwortlichen Bauleiters (deutschsprachig) des AN
oder seines Bevollmächtigten an diesen Besprechungen ist
sicherzustellen.

## Zusätzlicher Text
0.2  Angaben zur Ausführung

0.2.1  Arbeitsabschnitte und Unterbrechungen
Mit Unterbrechungen ist zu rechnen. Durch die örtliche Objektüberwachung
werden, in Abstimmung mit dem Auftragnehmer, die Arbeitsabschnitte und
Bauabschnitte festgelegt.

Es ist vorgesehen, die Gebäudeteile schrittweise, jedoch teilweise
parallel zu starten. Geplant ist, mit BT01 zu beginnen, gefolgt von
BT06. Abschließend sollen BT02, BT03 und BT04 parallel anlaufen.

Schlechtwetterregelung
Eine Unterbrechung auf Grund von Schlechtwetter muss der Auftragnehmer
am gleichen Tag beim AG schriftlich anmelden. Der Nachweis erfolgt
ausschließlich über die Daten des Deutschen Wetterdienstes und bezieht
sich auf die gemessenen Daten von 09:00 Uhr des jeweiligen Tages.

Alle Arbeiten sind bis zu den nachfolgend definierten Bedingungen
auszuführen, die dafür notwendigen Aufwendungen, Materialien,
Schutzmaßnahmen etc. sind entsprechend einzukalkulieren und werden nicht
gesondert vergütet.

Eine Unterbrechung der Arbeiten erfolgt nur bei:
- geschlossene Schneedecke
- Windstärke >= 6 Beaufort
- 24-stündige Niederschlagshöhe >= 30 mm
Der Auftragnehmer muss diese Bedingungen am gleichen Tag beim AG
schriftlich anmelden. Der  Nachweis erfolgt ausschließlich über die
Daten des Deutschen Wetterdienstes die der Auftragnehmer vorzulegen hat.

0.2.2  Besondere Erschwernisse
Es sind keine besonderen Erschwernisse bekannt.

0.2.3  Vorgaben aus dem SiGe-Plan
Die Vorgaben aus dem SiGe-Plan sind verbindlich einzuhalten, siehe
beigefügte Anlage.

0.2.6  Besondere Anforderungen an die Baustelleneinrichtung (BE)
Die Baustelleneinrichtung des AN richtet sich nach den Vorgaben des AG
und diese sind zwingend einzuhalten. Für die Baustelleneinrichtung des
Auftragnehmers sind nur stapelbare Container zu verwenden, welche gemäß
dem BE-Plan einen unbefestigten Platz zur Verfügung gestellt bekommen,
der entsprechend zu befestigen und wieder in den Urzustand zu versetzen
ist. Die Kosten sind mit den Einheitspreisen des Angebots abgegolten.

0.2.7  Besondere Anforderungen an Gerüste
Notwendige Gerüste und Hebezeuge sind vom AN entsprechend seines
Leistungsumfanges zu stellen. Eine Mitbenutzung durch andere
Auftragnehmer ist nicht vorgesehen.

0.2.8  Mitbenutzung von Gerüsten
Grundsätzlich sind die Gerüste des Auftragnehmers auch für Zwecke des
Auftraggebers zur Nutzung frei. Die Benutzung ist auf jeden Fall mit dem
Auftragnehmer abzustimmen.

Es werden bauseits Fassadengerüste an den Außenwänden der Gebäude, die
für den Rohbau, für die Herstellung der Fassade, der Fenstermontagen und
als Dachfanggerüst zur Verfügung gestellt. Dies erfolgt suksessive mit
der Erstellung des Rohbaus. Die Gerüste sind wandseitig ohne
Seitenschutz ausgeführt, jedoch mit Konsolverbreiterung zur notwendigen
Demontage, beim Herstellen der Fassade.

0.2.9  Vorhaltung von Gerüsten/BE für andere Unternehmer
Sollen Gerüste des Auftragnehmers anderen Unternehmen zur Verfügung
gestellt werden, so wird das in den entsprechenden Leistungspositionen
beschrieben.

0.2.10  Recycling-Stoffe / Wiederverwendung von Materialien
Nur wenn in Leistungstexten darauf eingegangen wird, ist die Benutzung
von Recycling-Baustoffen entsprechend den Vorgaben nach DGNB gestattet.

0.2.11  Anforderungen an Recycling-Stoffe
Falls, wie unter Pkt. 0.2.10 beschrieben, Recyclingstoffe zur Anwendung
kommen, geht der Auftraggeber davon aus, dass es zu keinen
umweltbedenklichen Beeinträchtigungen (unmittelbar oder auf Dauer)
kommt.
Im Zweifelsfall hat der Auftragnehmer den Beweis der Unbedenklichkeit zu
führen.

0.2.12  Besondere Anforderungen an die Umweltverträglichkeit von
Stoffen/Bauteilen
Alle eingesetzten Bauprodukte müssen schadstoff-, geruchs- und
emissionsfrei bzw. emissionsarm sein. Diese dürfen im eingebauten
Zustand keine gesundheitliche Beeinträchtigung des menschlichen
Organismus hervorrufen.

Die Bundes-Bodenschutz- und Altlastenverordnung muss eingehalten werden.
Der Boden und das Grundwasser sind proaktiv vor schädlichen
Stoffeinträgen durch Baustoffe und Betriebsmittel zu schützten.

0.2.13  Eignungs- und Gütenachweise
Der Auftragnehmer hat über alle zur Ausführung bestimmten Baustoffe und
ggf. Herstellungsverfahren Eignungs- und Gütenachweise zu führen. Andere
als in der Leistungsbeschreibung benannte Bauteile, Materialien, Stoffe
und Fabrikate dürfen nur verwendet werden, wenn sie vom Auftraggeber vor
dem jeweiligen Beginn der Ausführung freigegeben wurden.

0.2.14  Wiederverwendung von Stoffen
Sollen abzubrechende Baustoffe bzw. Boden einer weiteren oder
zukünftigen Nutzung im Zuge des Bauvorhabens zugeführt werden, wird in
den entsprechenden Positionen des Leistungsverzeichnisses darauf näher
eingegangen.

0.2.15  Abbrucharbeiten und Entsorgung
Alle Abbruchmaterialien, Bauabfälle und Müll sind ordnungsgemäß nach den
rechtlichen Vorschriften, schadlos ohne Beeinträchtigung des
Allgemeinwohls, insbesondere ohne Schadstoffanreicherungen im
Wertstoffkreislauf, zu verwerten oder, wenn eine Verwertung nicht
möglich ist, allgemeinwohlverträglich zu entsorgen. Hierbei sind die
Vorschriften der Abfallsatzung der Stadt Bernburg zu beachten und
einzuhalten.

Die Entsorgungsgebühren sind vom Auftragnehmer zu übernehmen. Der
Nachweis der ordnungsgemäßen Entsorgung, gegenüber dem Auftraggeber, ist
unaufgefordert zu führen. Bei der Entsorgung sind die Vorgaben zur
elektronischen Nachweisführung zu beachten.

Kontaminierte Baustoffe sind grundsätzlich getrennt vom üblichen
Bauschutt zu entsorgen. Die erfolgte Entsorgung ist grundsätzlich dem
Auftraggeber nachzuweisen.
Die Entsorgung von kontaminierten Baustoffen, die zur Errichtung neuer
Bauteile dienten (überschüssige Baustoffe, Abfälle), ist grundsätzlich
vom Auftragnehmer ordnungsgemäß durchzuführen.

Die gesetzlichen Mindestvorschriften des Kreislaufwirtschafts- und
Abfallgesetzes (KrWG) müssen generell erfüllt werden.

0.2.16  Beigestellte Stoffe (vom AG)
Stoffe, Bauteile, Geräte oder Arbeitskräfte werden vom Auftraggeber
nicht zur Verfügung gestellt. Die Sicherung seiner Teile, insbesondere
der bereits fertig gestellten Leistungen, bleibt Sache des
Auftragnehmers.

0.2.17  Hilfestellung durch den Auftraggeber
Durch den Auftraggeber erfolgt keine weitere Hilfestellung als die hier
in den ATV beschriebenen.

0.2.18  Leistungen für andere Unternehmer
Sind Leistungen für andere Unternehmer zu erbringen, wird dies in
einzelnen Positionen der Leistungsbeschreibung geregelt.

0.2.20  Benutzung vor der Abnahme
Für den Fortschritt der Bauarbeiten ist es erforderlich, dass bereits
erstellte und fertig gestellte Bauteile durch bauseits beauftragte
Auftragnehmer einer weiteren Bearbeitung unterzogen werden. Das ist
diesen Auftragnehmern grundsätzlich zu gestatten.

Eine Abnahme oder ein vergleichbares Verfahren findet nicht statt.
Überdeckte oder überbaute Leistungen werden gemeinsam mit dem
Auftraggeber oder des bevollmächtigten Vertreters vorher als
Leistungsfeststellung (gemäß VOB/B  4 Ziffer 10) kontrolliert und
protokolliert und stellen keine Abnahme im Sinne der VOB/B  12 dar.
Diese Leistungskontrollen sind Bestandteil einer noch zu erfolgenden
Abnahme der gesamten Bauleistungen des Auftragnehmers und werden dieser
Abnahme beigefügt.
Die Beseitigung von dabei festgestellten Mängeln ist durch den AN zu
protokollieren (z.B. Foto, Video, Aufmaß).

0.2.21  Übertragung der Wartung
Wenn der Auftragnehmer die Wartung für die Dauer der Verjährungsfrist
für Mängelansprüche übernehmen soll, so wird dies in den entsprechenden
Positionen des Leistungsverzeichnisses geregelt.

0.2.22  Abrechnung nach bestimmten Vorlagen
Örtliche Aufmaße von nicht zeichnerisch dargestellten Leistungen sind in
die vom Auftragnehmer zu erstellenden Abrechnungszeichnungen zu
übertragen oder mit dem Hinweis auf ein separates Aufmaß kenntlich zu
machen.
Für die Ermittlung von Mengen hat der Auftragnehmer grundsätzlich die
Möglichkeiten der EDV zu nutzen. Auf die Regelungen für die
elektronische Bauabrechnung (EDV Verfahrensbeschreibung REB 23.003) und
deren Benutzung wird  hingewiesen.

0.2.23  Baudokumentations- und Mängelmanagementsystem
Die Objektüberwachung benutzt zur Kommunikation mit den AN ein
elektronisches Baudokumentations- und Mängelmanagementsystem. Der AN
verpflichtet sich zur Nutzung dieses Systems, welches kostenfrei ist.
Das betrifft vor allem die Fertigstellungsmeldungen von Leistungen aus
Zustandsfeststellungen und die Abmeldung von Baumängeln, welche per
QR-Code und Link  über Smartphone oder PC erledigt werden können.

0.2.24  Dokumentation
Durch den AN sind Bautagesberichte zu erstellen und wöchentlich
einzureichen. Der AG behält sich das Recht vor die verpflichtende
Anwendung einer vom AG zur Verfügung gestellten Softwarelösung, welche
für den AN kostenfrei ist, anzuordnen. Der Zugriff kann sowohl per
Webbrowser, als auch per App erfolgen.

Neben Bautagesberichten hat der AN eine vollständige Dokumentation
seiner Leistungen mit sämtlichen erforderlichen Zulassungen,
Übereinstimmungserklärungen,  Prüfzeugnissen, Produktdatenblättern,
Pflege- und Wartungshinweisen, Revisionsplänen etc. einfach jeweils
Papierform und digital auf Datenträger und Planserver zu übergeben. Für
die Dokumentation werden eine Ordnerstruktur und die Dateiformate
zwingend vorgegeben.

## Zusätzlicher Text
0.3  Beigefügte Unterlagen

01_Ausschreibung
gemäß den Vergabeunterlagen

02_Architektur
gemäß Planliste

Alle Planunterlagen werden digital über eine Plattform bereitgestellt;
Ausdrucke und Plots sind vom AN eigenständig auszuführen und mit den
Einheitspreisen abgegolten.

## Trockenbauarbeiten DIN 18340
Datum: 17.08.26

### Bereich 01 Trockenbauarbeiten

**Ausführungsbeschreibung 0001 Trockenbauarbeiten**
*Geltungsbereich*
Die nachfolgend gemachten Angaben in der Ausführungsbeschreibung gelten für das gesamte
Leistungsverzeichnisses und sind bei der Kalkulation
der Positionen zwingend zu berücksichtigen.

Aufgrund der Nutzung des Gebäudes erfolgt die
Ausführung der Trockenbauarbeiten für den Einbaubereich
1 DIN 4103-1 (Bereiche mit geringer
Menschenansammlung).
*Leistungsbeschreibung*
Die den Vergabeunterlagen beiliegenden Zeichnungen sind
ergänzende Beschreibungen der Leistung. Bei
Widersprüchen zwischen Zeichnungen und
Leistungsverzeichnis gilt für die Kalkulation der Text
des Leistungsverzeichnisses. Erkannte Widersprüche und
Unklarheiten sind vom Bieter vor Angebotsabgabe
schriftlich anzuzeigen
*Gerüste*
Das Auf-, Um- und Abbauen sowie Vorhalten der für die
eigenen Leistungen erforderlichen Gerüste und
Arbeitsbühnen bis zu einer Standhöhe von 3,50 m über
der jeweiligen Standfläche ist in die Einheitspreise
einzurechnen.

Abweichend von ATV DIN 18340, Abschnitt 4.2.4, sind
auch die für die Ausführung der ausgeschriebenen
Leistungen erforderlichen Gerüste und Arbeitsbühnen bei
Standhöhen über 3,50 m bis 4,50 m über der jeweiligen
Standfläche in die Einheitspreise einzurechnen.

Eine gesonderte Vergütung für Gerüste und Arbeitsbühnen
bis zu einer Standhöhe von 4,50 m erfolgt nicht.

Gerüste und Arbeitsbühnen bei Standhöhen über 4,50 m
sind nicht Bestandteil der Einheitspreise, soweit sie
nicht in den jeweiligen Leistungspositionen
ausdrücklich beschrieben sind.
*Montageablauf Wände und Vorsatzschalen*
Vertikale Trockenbaukonstruktionen ohne Anforderungen
an den Feuerwiderstand, insbesondere Trennwände,
Vorsatzschalen und Schachtwände, sind auf dem
fertiggestellten Estrich zu errichten, soweit in den
Ausführungsunterlagen nichts Abweichendes festgelegt
ist.

Trockenbaukonstruktionen mit Anforderungen an den
Feuerwiderstand sind unmittelbar auf der tragenden
Rohdecke zu errichten und dort zu befestigen. Die
angrenzenden Fußbodenaufbauten sind getrennt bis an die
Trockenbaukonstruktionen heranzuführen. Durchlaufende
Estrich-, Dämm- oder sonstige Fußbodenschichten unter
diesen Konstruktionen sind nicht zulässig.

Die Boden- und Deckenanschlüsse sind entsprechend dem
Brandschutzkonzept, den Ausführungsunterlagen und dem
für die jeweilige Bauart maßgebenden bauaufsichtlichen
Nachweis auszuführen. Eine Aufstellung auf dem Estrich
ist nur zulässig, wenn sie durch den maßgebenden
Nachweis abgedeckt ist und vor Ausführung durch den
Auftraggeber freigegeben wurde.
*Oberflächenqualität*
Die in den Beschreibungen genannten Qualitätsstufen der
Oberflächen von Beplankungen beziehen sich auf das
Merkblatt Nr. 2 der Industriegruppe Gipsplatten im
Bundesverband der Gips- und Gipsbauplattenindustrie
e.V. (IGG) und sind analog dazu auszuführen.

Schnittkantenfugen der sichtbaren Beplankungslagen sind
unabhängig vom Spachtelmaterial mit Papierstreifen
fugen- deckend zu verspachteln.

Spachtelung der einzelnen Lagen
Die Fugen jeder einzelnen Lage der Beplankungen sind
vollfugig und luftdicht zu verspachteln. Alle Fugen
sind mit Glasfaser-Fugendeckstreifen zur Vermeidung von
Rissbildung zu überkleben. Das überkleben wird nicht
gesondert vergütet und ist in die Einheitspreise
einzukalkulieren.

Qualitätsstufe 2 (Q2)
Standardspachtelung in den Grundpositionen der
GK-Konstruktionen, aus Grundspachtelung und
Nachspachtelung für stufenlose Übergänge der
Plattenoberfläche.

Qualitätsstufe 3 (Q3)
Sonderverspachtelung in gesonderten Positionen der
GK-Konstruktionen, aus Grundspachtelung,
Nachspachtelung und breiterem Fugenaufbau für
stufenlose Übergänge sowie flächigem Abziehen der
restlichen Plattenoberfläche zum Porenverschluss.
*Flächen bis 5,00 m2*
Die Regelung der VOB Teil C für die Abrechnung von
Wand- flächen bis 5,00 m2 nach Stück wird nur
angewendet wenn:

- die Montagewand nicht mit mindestens einem Wandende
an eine Montagewand gleicher Bauart und gleichen
Anforderungen anschließt.

- mehrere miteinander verbundene Wandabschnitte
gleicher Bauart eine Fläche kleiner 5,00 m2 bilden.
Grundlage dabei ist die maximale Anzahl von miteinander
verbundenen Wänden.

Wände die im Grundriss einen abgewinkelten Verlauf
haben werden nicht in Teilflächen betrachtet, sondern
in der abgewickelten Länge betrachtet und abgerechnet.
Die Eckausbildung wird dabei gesondert vergütet.
*Ausschnitte/Öffnungen/Löcher*
Ausschnitte (viereckig), Öffnungen und Löcher
(Ausschnitte rund) für Installationen sind auch
teilweise nachträglich und nicht im Zuge der Wand-,
Decken- bzw. Vorsatzschalen- montage herzustellen, dies
ist entsprechend einzukalkulieren.

Runde Öffnungen und Ausschnitte sind exakt in der
notwendigen Position und Größe herzustellen.

Ausschnitte in den Unterdecken werden in den Positionen
für alle Deckentypen nur nach Größen gestaffelt
abgerechnet.

Das Schließen der Öffnungen/Ausschnitte hat immer in
der Oberflächenqualität der GK-Montagekonstruktion zu
erfolgen.
*Schallschutz*
Trockenbaukonstruktionen mit Anforderungen an den
Schallschutz sind als vollständige, schalltechnisch
nachgewiesene Systeme auszuführen.

Die in den jeweiligen Positionen geforderten
Schalldämm-Maße müssen durch einen für den angebotenen
Wandaufbau gültigen Prüf-, Rechen- oder Systemnachweis
belegt werden.

Unterkonstruktion, Profilbreite, Ständerachsabstand,
Beplankungsart, Plattendicke, Anzahl und Anordnung der
Beplankungslagen sowie Art und Dicke der
Hohlraumdämmung sind entsprechend dem maßgebenden
Schallschutznachweis auszuführen.

Bei der Montage sind Schallbrücken und starre
Verbindungen zwischen den Beplankungen sowie zu den
angrenzenden Bauteilen zu vermeiden.

Randanschlussprofile an Boden, Decke und flankierenden
Bauteilen sind mit durchgehenden, für den vorgesehenen
Schallschutz geeigneten Anschlussdichtungen
beziehungsweise Trennwand-Dichtungsbändern zu
hinterlegen.

Anschlussfugen sind über die gesamte Bauteildicke
dauerhaft dicht auszuführen. Mörtel-, Spachtel- und
sonstige Baustoffreste, die zu einer starren Verbindung
zwischen voneinander zu entkoppelnden Bauteilen führen
können, sind zu entfernen.

Die Hohlraumdämmung ist dicht gestoßen, vollständig und
abrutschsicher einzubauen. Fehlstellen, offene Fugen
und unzulässige Komprimierungen sind zu vermeiden.

Soweit im maßgebenden Schallschutznachweis keine
abweichenden Anforderungen festgelegt sind, muss die
Mineralwolledämmung einen längenbezogenen
Strömungswiderstand nach DIN EN ISO 9053-1 von
r ≥ 5 kPa · s/m2 aufweisen.

Installationen, Einbauteile, Ausschnitte, Steckdosen,
Revisionsöffnungen und Leitungsdurchführungen sind so
anzuordnen und auszuführen, dass die geforderte
Schalldämmung der Konstruktion nicht beeinträchtigt
wird. Gegenüberliegende Einbauten in demselben
Ständerfeld sind zu vermeiden, soweit sie nicht durch
den Schallschutznachweis abgedeckt sind.

Anschlüsse an Unterdecken, Hohlraum- oder Doppelböden,
Fassaden und sonstige flankierende Bauteile sind
entsprechend den Ausführungsunterlagen und dem
bauakustischen Nachweis auszuführen.

Die im Prüf- oder Systemnachweis angegebenen
Schalldämm-Maße beziehen sich auf die geprüfte
Wandkonstruktion. Die Einhaltung der projektbezogenen
bauakustischen Anforderungen am Bau einschließlich der
Einflüsse flankierender Bauteile ist durch die Planung
vorzugeben.
*Unterdecken*
Die Abhänger sind vor der Montage der haustechnischen
Installationen bzw. in Abstimmung mit den Haustechnikgewerken zu montieren. Dies ist bei der Kalkulation zu
berücksichtigen.

Die angegebenen Abhanghöhen beziehen sich immer von
Unterseite Massivdecke bis Unterseite GK-Platten der
abgehängten Deckenkonstruktionen.

Unterdecken werden grundsätzlich nur in ihrer
Grundrissfläche abgerechnet. Deckenschürzen,
Aufkantungen etc. werden gesondert vergütet.

#### Abschnitt 01.01 Decken BT 01 und BT 04

*Hinweis*

**01.01.0010 Rasterdecke, Gips-Kassette einl., A2, ü.5m2, H.b.3,5m, Abh.b.60cm**
Unterdecke DIN 18168-1 bzw. DIN EN 13964, abgehängt,
innen, Brandverhaltensklasse DIN EN 13501-1 A2 -s1, d0
Einzelfläche über 5,00 m2, Einbauhöhe bis 3,50 m,
Abhanghöhe bis 60 cm, UK Abhangdecke ca. 2,67 m ü.
OKFF,
Deckenbekleidung DIn 18168-1, Bekleidung aus
Gips-Kassetten DIN 18180 und DIN EN 520 einlagig, Dicke
12,5 mm,
Unterkonstruktion aus verzinkten Stahlblechprofilen
DIN EN 14195 und DIN 18182-1,
Grund- und Tragprofile als CD 60/27 mm, Dicke 0,6 mm,
ink. Zubehör gemäß Systemanforderung .
Befestigen mit bauaufsichtlich zugelassenen
Befestigungsmitteln, Farbton Schraubkopf analog Platte,

abhängen mit systemspezifischen Äbhangern und
notwendiger Aussteifung bei entsprechender Abhanghöhe,
Befestigungsuntergrund Stahlbeton,

Ausführungsort:
EG, OG

gemäß Planunterlage:
119_ S15180_AP_BT01_ARC_SN_AA_BB_A.pdf,
120_ S15180_AP_BT01_ARC_SN_CC_DD_A.pdf,
129_ S15180_AP_BT01_ARC_DS_EG_A.pdf,
130_ S15180_AP_BT01_ARC_DS_OG_A.pdf,
1083 _S15180_AP_BT01_ARC_D-21_Trockenbau.pdf.
Menge: 246,000 m2

**01.01.0020 Randfries, GK-Abhangdecke, Typ A, glatt, Abh.b.60 cm, H.b.3,5m, B.ü.20-50cm**
Randfries für zuvor beschriebenen Abhangdecke,
Fries aus Gipskarton Typ A, glatt, d= 12,5 mm,
Breite Fries über 20,0 bis 50,0 cm,
Grund- und Tragprofil als CD 60/27 Profil
DIN 18182-1, befestigen mit bauaufsichtlich
zugelassenen Befestigungsmitteln, Unterkonstruktion
verdeckt,
abhängen mit systemspezifischen Abhängern und
notwendiger Aussteifung bei entsprechender Abhanghöhe,
befestigen mit Schnellbauschrauben DIN EN 14566 und DIN
18182-2,  Oberfläche/Spachtelung Qualitätsstufe Q2,
Abhängehöhe bis 60 cm UKRD,
Einbauhöhe bis 3,50 m OKRF.
Menge: 246,000 m

**01.01.0030 Randfries Mehrbreite**
Mehrbreite für zuvor beschriebenen Randfries,
zusätzliche Breite bis 50 cm.
Menge: 3,000 m

**01.01.0040 Anschluss der Abhangdecke**
Anschluss der Abhangdecke mittels Fugenspachtel und
Trennsteifen an Wand aus Mauerwerk oder aus
Einfachständerwerk.
Menge: 246,000 m

*Hinweis*

**01.01.0050 Unterdecke, 1-lag., Typ A, Abh.ü.50-100cm, H.b.3,5m**
*** Bezugsbeschreibung
Unterdecke DIN 18168-1, innen, Einzelfläche über 5,00
m2,
Decklage/Beplankung aus Gipsplatten DIN 18180 und
DIN EN 520, 1-lagig, Bauplatten Typ A, Dicke 12,5 mm,
befestigen mit Schnellbauschrauben DIN EN 14566
und DIN 18182-2, Unterkonstruktion aus verzinkten
Stahlblechprofilen DIN EN 14195 und DIN 18182-1,
Grund- und Tragprofile als CD 60/27 mm, Dicke 0,6 mm,
Abhanghöhe über 50 bis 100 cm,
befestigen mit bauaufsichtlich zugelassenen
Befestigungsmitteln, Unterkonstruktion verdeckt,
abhängen mit systemspezifischen Abhängern und
notwendiger Aussteifung bei entsprechender Abhanghöhe,
Befestigungsuntergrund Stahlbeton,
Oberfläche spachteln und schleifen in Qualitätsstufe 2
(Q2),
gemäß IGG-Merkblatt 2, Einbauhöhe bis 3,50m.

Ausführungsort:
EG, OG

gemäß Planunterlage:
119_ S15180_AP_BT01_ARC_SN_AA_BB_A.pdf,
120_ S15180_AP_BT01_ARC_SN_CC_DD_A.pdf,
129_ S15180_AP_BT01_ARC_DS_EG_A.pdf,
130_ S15180_AP_BT01_ARC_DS_OG_A.pdf,
1083 _S15180_AP_BT01_ARC_D-21_Trockenbau.pdf.
Menge: 225,000 m2

**01.01.0060 Unterdecke, 1-lag., Typ H2, Abh.ü.50-100cm, H.b.3,5m**
*** wie Position 01.01.0050
Decklage/Beplankung aus Gipskarton-Bauplatte
imprägniert, Typ H2 gemäß DIN EN 520, Plattendicke 12,5
mm, W1-I,

Ausführungsort:
EG, OG
Menge: 31,000 m2

**01.01.0070 Unterdecke, 1-lag., Zementbauplatte, Abh.ü.50-100cm, H.b.3,5m**
*** wie Position 01.01.0050
Decklage/Beplankung aus Zementbauplatten,
Dicke 12,5 mm, W2-I,
Korrosionsschutzkategorie nach DIN EN ISO 12944, C3,

Ausführungsort:
Erdgeschoss: Waschen D und Waschen H.
Menge: 15,000 m2

**01.01.0080 Unterdecke, 1-lag., Typ H2, Abh.ü.50-100cm, H.b.3,5m, b.5,0m2**
Unterdecke DIN 18168-1, innen, Einzelfläche bis 5,00
m2,
Decklage/Beplankung aus Gipskarton-Bauplatte
imprägniert, Typ H2 gemäß DIN EN 520, Plattendicke 12,5
mm, W1-I,
befestigen mit Schnellbauschrauben DIN EN 14566
und DIN 18182-2, Unterkonstruktion aus verzinkten
Stahlblechprofilen DIN EN 14195 und DIN 18182-1,
Grund- und Tragprofile als CD 60/27 mm, Dicke 0,6 mm,
Abhanghöhe über 50 bis 100 cm,
befestigen mit bauaufsichtlich zugelassenen
Befestigungsmitteln, Unterkonstruktion verdeckt,
abhängen mit systemspezifischen Abhängern und
notwendiger Aussteifung bei entsprechender Abhanghöhe,
Befestigungsuntergrund Stahlbeton,
Oberfläche spachteln (Feuchtraum) und schleifen in
Qualitätsstufe 2 (Q2),
gemäß IGG-Merkblatt 2, Einbauhöhe bis 3,50m.

Ausführungsort:
EG, OG,

gemäß Planunterlage:
119_ S15180_AP_BT01_ARC_SN_AA_BB_A.pdf,
120_ S15180_AP_BT01_ARC_SN_CC_DD_A.pdf,
129_ S15180_AP_BT01_ARC_DS_EG_A.pdf,
130_ S15180_AP_BT01_ARC_DS_OG_A.pdf,
1083 _S15180_AP_BT01_ARC_D-21_Trockenbau.pdf.
Menge: 7,000 St

**01.01.0090 Anschluss der Abhangdecke als Schattenfuge, Typ A, 10mm**
Anschluss, als Schattenfuge, inkl. Eckschutzschiene,
Oberfläche weiß, fertig beschichtet,
für Bauplatten Typ A, Breite Schattenfuge einheitlich
bis 20 mm, mit Randprofil UD 28/27, einschließlich
Befestigungsmittel,
interlegt mit Plattenstreifen aus GKF, 2-lagig,
Ausführung bei Abhangdecke aus GK, glatt, Dicke 12,5
mm,
an angrenzende Bauteil.

Ausführungsort:
EG und OG, Flure,

gemäß Planunterlage:
1083_S15180_AP_BT01_ARC_D-21_Trockenbau.pdf
Menge: 217,000 m

**01.01.0100 Anschluss der Abhangdecke**
Anschluss der Abhangdecke mittels Fugenspachtel und
Trennsteifen an Wand aus Mauerwerk oder aus
Einfachständerwerk,
Menge: 259,000 m

*Hinweis*

**01.01.0110 Unterdecke, 1-lag., Gips-Lochpl. 8/18Q, Abh.ü.50-100cm, H.b.3,5m**
Unterdecke DIN 18168-1, innen, Einzelfläche über 5,00
m2, -
Decklage/Beplankung aus Gips-Lochplatten DIN 14190,
1-lagig, Dicke 12,5 mm, Gerade Quadratlochung 8/18 Q,
Rückseite kaschiert mit Akustikflies in weiß,
Fugen gespachtelt nach Verarbeitung gemäß DIN 18181,
befestigen mit Schnellbauschrauben DIN EN 14566
und DIN 18182-2, Unterkonstruktion aus verzinkten
Stahlblechprofilen DIN EN 14195 und DIN 18182-1,
Grund- und Tragprofile als CD 60/27 mm, Dicke 0,6 mm,
Abhanghöhe über 50 bis 100 cm,
abhängen mit Noniusabhängern, befestigen mit
bauaufsichtlich zugelassenen Befestigungsmitteln,
Befestigungsuntergrund Stahlbeton, Unterkonstruktion
verdeckt,
Dämmschicht aus Mineralwolle nach DIN EN 13162,
Brandverhalten Dämmstoff: A1 DIN EN 13501-1,
Bemessungswert der Wärmeleitfähigkeit max. 0,035
W/(mK), Nennwert der Wärmeleitfähigkeit max. 0,034
W/(mK),
Dicke 20 mm, in Platten,
Schallabsorptionsgrad DIN EN ISO 11654 αW = 0,75
Ausführungshöhe bis 3,50 m.

Ausführungsort:
EG, OG

gemäß Planunterlage:
119_ S15180_AP_BT01_ARC_SN_AA_BB_A.pdf,
120_ S15180_AP_BT01_ARC_SN_CC_DD_A.pdf,
129_ S15180_AP_BT01_ARC_DS_EG_A.pdf,
130_ S15180_AP_BT01_ARC_DS_OG_A.pdf,
1083 _S15180_AP_BT01_ARC_D-21_Trockenbau.pdf.
Menge: 90,000 m2

**01.01.0120 Randfries, GK-Abhangdecke, Typ A, glatt, Abh.b.60 cm, H.b.3,5m, B.ü.20-50cm**
Randfries für zuvor beschriebenen Abhangdecke,
Fries aus Gipskarton Typ A, glatt, d= 12,5 mm,
Breite Fries über 20,0 bis 50,0 cm,
Grund- und Tragprofil als CD 60/27 Profil
DIN 18182-1, befestigen mit bauaufsichtlich
zugelassenen Befestigungsmitteln, Unterkonstruktion
verdeckt,
abhängen mit systemspezifischen Abhängern und
notwendiger Aussteifung bei entsprechender Abhanghöhe,
befestigen mit Schnellbauschrauben DIN EN 14566 und DIN
18182-2,  Oberfläche/Spachtelung Qualitätsstufe Q2,
Abhängehöhe bis 60 cm UKRD,
Einbauhöhe bis  3,50 m OKRF.
Menge: 56,000 m

**01.01.0130 Anschluss der Abhangdecke**
Anschluss der Abhangdecke mittels Fugenspachtel und
Trennsteifen an Wand aus Mauerwerk oder aus
Einfachständerwerk,
Menge: 56,000 m

*Hinweis*

**01.01.0140 Unterdecke, freigespannt, EI30, Typ DFH2IR, glatt, Abh.ü.50-100cm, H.b.3,50m**
Unterdecke DIN 18168-1, innen, als freitragende
(freigespannte), brandschutztechnisch selbstständige
Unterdecke,
Feuerwiderstandsklasse EI 30 DIN EN 13501-2,
Klassifizierung unabhängig von der Rohdecke,
Beanspruchung [von unten (a b) / von oben (b a) / von
beiden Seiten - gemäß Brandschutzkonzept eintragen],
ohne Abhängung von der Rohdecke, Spannweite bis 3,00 m,
Auflagerung beidseitig auf den flankierenden Wänden
über systemgeprüfte Rand-/Auflagerprofile,
Einzelflächen über 5,00 m2,
UK Unterdecke ca. 2,30 m über OKFF, lichte Hohlraumhöhe
über der Decke ca. 50-100 cm,
Tragkonstruktion aus verzinkten Stahlblechprofilen DIN
EN 14195 und DIN 18182-1, Profiltyp, Profilhöhe und
Achsabstand gemäß Verwendbarkeitsnachweis für die
geforderte Spannweite,
Decklage/Beplankung unterseitig 2-lagig, aus
Gipsplatten DIN 18180 und DIN EN 520, imprägnierte
Feuerschutzplatte mit Hartgipskern Typ DFH2IR,
Plattendicke 12,5 mm,
inkl. Mineralwolle 40 mm,
befestigen mit systemspezifischen Befestigungsmitteln
nach DIN EN 14566 und DIN 18182-2, Verarbeitung gemäß
DIN 18181,
Ausführung als geschlossenes, bauaufsichtlich
nachgewiesenes System (abP/Klassifizierungsbericht),
oder gleichwertig; der Verwendbarkeitsnachweis ist mit
der Montageplanung vorzulegen,
die Decke ist nicht begehbar und darf nicht durch
Einbauten oder Installationen belastet werden; Lasten
aus technischen Anlagen sind unabhängig von der Decke
an der Rohdecke zu verankern (bauseits durch die
TGA-Gewerke),
Oberfläche spachteln und schleifen in Qualitätsstufe 2
(Q2).

Ausführungsort: BT 04 - Serverraum
Menge: 1,000 St

*Hinweis*

**01.01.0150 Ausschnitt viereckig, ü.3500-4500cm2, in GK-Decken**
Ausschnitt viereckig, Einzelgröße über 3500 bis 4500
cm2,
in Unterdecke / Randschürzen aus Gipsplatten,
einschl. evtl. notwendiger Auswechslungen und
Verstärkungen
für Einbauteile bis max. 10 kg Einzelgewicht.
Menge: 10,000 St
Zuordnung: 039

**01.01.0160 Ausschnitt rund, Durchmesser bis 150 mm, in GK-Decken**
*** Bezugsbeschreibung
Ausschnitt rund, Durchmesser über 16 bis 150 mm,
in Unterdecke / Randschürzen aus Gipsplatten,
einschl. evtl. notwendiger Auswechslungen und
Verstärkungen
für Einbauteile bis max. 10 kg Einzelgewicht.
Menge: 30,000 St

**01.01.0170 Ausschnitt rund, Durchmesser ü.150-250mm, in GK-Decken**
*** wie Position 01.01.0160
Durchmesser über 150 bis 250 mm.
Menge: 10,000 St

**01.01.0180 Revisionsklappe, Abm. 400x400mm, in GK-Decken**
*** Bezugsbeschreibung
Revisionselement als Klappe, feuchtraumgeeignet,
Abmessungen ca. 400 x 400 mm,
mit Rahmen aus Aluminium pulverbeschichtet,
Farbton weiß, einschl. Füllung aus Gipsplatte analog
der Decke,
umlaufende Haarfuge, verdeckter Einrastverschluss- und
seitlicher Scharniertechnik, werkzeugloses Öffnen,
Einbau in zuvor beschriebene Unterdeckenkonstruktionen,
Abrechnung in Stück Revisionsklappe.
Menge: 12,000 St

**01.01.0190 Revisionsklappe, Abm. 600x600mm, in GK-Decken**
*** wie Position 01.01.0180
Abmessung B x H (Einbaumaß): 600 x 600 mm,
Menge: 6,000 St

*Hinweis*

**01.01.0200 Beplankung Oberfläche in Q3 Spachteln, H.b 3,50m**
Oberflläche von GK-Montagekonstruktionen in der
Qualitätsstufe 3 (Q3) gemäß Merkblatt Nr. 2 IGG
herstellen,
mit Anforderungen an die Ebenheit nach
DIN 18202 Tab. 3 Zeile 6.
Anzubieten ist der Mehrpreis auf der Grundlage der
Deckenoberflächen Qualitätsstufe Q2.
Abrechnung nach Fläche bearbeitete Oberfläche auch für
Flächen unter 5,00 m2.
Menge: 300,000 m2

**01.01.0210 Beplankung Oberfläche in Q3 Spachteln, H.b 3,50m, Randfries**
Oberfläche von GK-Montagekonstruktionen in
Randbereichen (Randfries) in der Qualitätsstufe 3 (Q3)
gemäß Merkblatt Nr. 2 IGG herstellen, mit Anforderungen
an die Ebenheit nach
DIN 18202 Tab. 3 Zeile 6.
Anzubieten ist der Mehrpreis auf der Grundlage der
Deckenoberflächen Qualitätsstufe Q2.
Abrechnung nach Meter der zu bearbeitenden Fläche.
Menge: 302,000 m

#### Abschnitt 01.02 Wände - BT 01

*Hinweis*

**01.02.0010 Trennwand D.125 mm, 2-lag. Typ H2, ü.5m2, H.b.3,5m**
*** Bezugsbeschreibung
Nichttragende innere Trennwand DIN 4103-1 als
Montagewand,
Einzelflächen über 5,0 m2, Bauteilhöhe bis 3,50 m,
Wanddicke 125 mm, Deckenanschluss starr,
Bodenanschluss auf Stahlbetondecke,
Unterkonstruktion aus verzinkten Stahlblechprofilen
DIN EN 14195 und DIN 18182-1, als Einfachständerwerk,
Dämmschicht aus Mineralwolle MW DIN EN 13162,
Anwendungsgebiet DIN 4108-10 WTR, einlagig,
abrutschsicher eingebaut, Dicke 60 mm,
Beplankung, beidseitig, 2-lagig,
1. Seite zweilagig mit Gipskarton-Bauplatte
imprägniert, Typ H2 gemäß DIN EN 520, Plattendicke 12,5
mm, W1-I,
2. Seite zweilagig mit Gipskarton-Bauplatte
imprägniert, Typ H2 gemäß DIN EN 520, Plattendicke 12,5
mm, W1-I,
befestigen mit systemspezifischen Befestigungsmitteln
nach DIN EN 14566 und DIN 18182-2,
Oberfläche spachteln (für Feuchträume) und schleifen in
Qualitätsstufe 2(Q2).

Ausführungsort: Erdgeschoss - WC D.
Menge: 10,000 m2
Zuordnung: 039

**01.02.0020 Trennwand D.125 mm, 2-lag.Typ H2, ,2-lag. Zementbauplatte, ü.5m2, H.b.3,5m**
*** wie Position 01.02.0010
Korrosionsschutzkategorie nach DIN EN ISO 12944, C3,
2. Seite zweilagig mit Zementbauplatten, Dicke 12,5 mm,
W2-I,

Ausführungsort: Erdgeschoss -  Waschen H und Waschen D.
Menge: 41,000 m2
Zuordnung: 039

*Hinweis*

**01.02.0030 Doppelständerwand D.220 mm, 2-lag. Typ H2, ü.5m2, H.b.3,5m**
*** Bezugsbeschreibung
Nichttragende innere Trennwand DIN 4103-1 als
Doppelständerwand, Einzelflächen über 5,0 m2,
Bauteilhöhe bis 3,5 m, Wanddicke 220 mm,
Deckenanschluss starr, Bodenanschluss auf
Stahlbetondecke,
Unterkonstruktion aus verzinkten Stahlblechprofilen DIN
18182-1, als Doppelständerwerk, CW/UW 75,
Metallständer durch Distanzstreifen gegeneinander
abgestützt,
Dämmschicht aus Mineralwolle MW DIN EN 13162, einlagig,
abrutschsicher eingebaut, Dicke 50mm, beidseitig,
Beplankung, beidseitig, 2-lagig,
aus Gipskarton-Bauplatte imprägniert, Typ H2 gemäß DIN
EN 520, Plattendicke 12,5 mm, W1-I,
befestigen mit systemspezifischen Befestigungsmitteln
nach DIN EN 14566 und DIN 18182-2,
Oberfläche spachteln (für Feuchträume) und schleifen in
Qualitätsstufe 2(Q2).

Ausführungsort:
Erdgeschoss: WC H,
1. Obergeschoss, zwischen WC H und Pumi.
Menge: 19,000 m2
Zuordnung: 039

**01.02.0040 Doppelständerwand D.220 mm, 2-lag. Typ H2, 2-lagig Zementbauplatte, ü.5m2, H.b.3,5m**
*** wie Position 01.02.0030
Korrosionsschutzkategorie nach DIN EN ISO 12944, C3,
2. Seite zweilagig mit Zementbauplatten, Dicke 12,5 mm,
W2-I,

Ausführungsort:
Erdgeschoss, zwischen Waschen H und WC H.
Menge: 17,000 m2
Zuordnung: 039

**01.02.0050 Doppelständerwand D.250 mm, 2-lag.,Typ H2, ü.5m2, H.b.3,5m**
*** wie Position 01.02.0030
Wanddicke 250 mm,

Ausführungsort:
Erdgeschoss, zwischen WC H und WC H,
1. Obergeschoss, zwischen WC D und WC B.
Menge: 17,000 m2
Zuordnung: 039

**01.02.0060 Doppelständerwand D.350 mm, 2-lag.,Typ H2, ü.5m2, H.b.3,5m**
*** wie Position 01.02.0030
Wanddicke 350 mm,

Ausführungsort:
Erdgeschoss, WC H,
1. Obergeschoss, im WC Kern.
Menge: 16,000 m2

*Hinweis*

**01.02.0070 Vorsatzschale, D.145mm, 2-lag. Typ H2, ü.5m2, H.b.3,5m**
*** Bezugsbeschreibung
Freistehende Vorsatzschale DIN 18183-1, DIN 4103-1,
Einzelfläche der Montagewand über 5,00 m2,
Bauteilhöhe bis 3,50 m, Wanddicke 145 mm,
Deckenanschluss starr, Bodenanschluss auf
Stahlbetondecke,
Baustoffklasse DIN 4102-1 A2 (nichtbrennbar),
Unterkonstruktion aus verzinkten Stahlblechprofilen DIN
EN 14195 und DIN 18182-1, als Einfachständerwerk, CW/UW
75,
Dämmschicht aus Mineralwolle MW DIN EN 13162,
Dämmschichtdicke 40 mm, Anwendungsgebiet DIN 4108-10
WTR, Beplankung einseitig, 2-lagig,
mit Gipskarton-Bauplatte imprägniert, Typ H2 gemäß DIN
EN 520, Plattendicke 12,5 mm, W1-I,
befestigen mit systemspezifischen Befestigungsmitteln
nach DIN EN 14566 und DIN 18182-2,
Oberfläche spachteln (für Feuchträume) und schleifen in
Qualitätsstufe 2(Q2).

Ausführungsort:
Erdgeschoss - Waschen H und Waschen D.
Menge: 8,000 m2

**01.02.0080 Vorsatzschale, D.145mm, 2-lag. Zementbauplatte, ü.5m2, H.b.3,5m**
*** wie Position 01.02.0070
Korrosionsschutzkategorie nach DIN EN ISO 12944, C3,
Beplankung einseitig, 2-lagig,
mit Zementbauplatten, Dicke 12,5 mm, W2-I,

Ausführungsort:
Erdgeschoss - Waschen H und Waschen D.
Menge: 19,000 m2

**01.02.0090 Vorsatzschale, D.175mm, 2-lag. Typ H2, ü.5m2, H.b.3,5m**
*** wie Position 01.02.0070
Wanddicke 175 mm,

Ausführungsort:
Erdgeschoss - WC H.
Menge: 7,000 m2

**01.02.0100 Vorsatzschale, D.225mm, 2-lag. Typ H2, ü.5m2, H.b.3,5m**
*** wie Position 01.02.0070
Wanddicke 220 mm,

Ausführungsort:
Erdgeschoss:
WC D - Achse 1.D / 1.2 - 1.4,
WC D und WC H - Achse 1.B - 1.C / 1.3.
Menge: 17,000 m2

**01.02.0110 Vorsatzschale, D.225mm, 2-lag. Typ H2, b.5m2, H.b.3,5m**
*** Bezugsbeschreibung
Freistehende Vorsatzschale DIN 18183-1, DIN 4103-1,
Einzelfläche der Montagewand bis 5,00 m2,
Bauteilhöhe bis 3,50 m, Wanddicke 225 mm,
Deckenanschluss starr, Bodenanschluss auf
Stahlbetondecke,
Baustoffklasse DIN 4102-1 A2 (nichtbrennbar),
Unterkonstruktion aus verzinkten Stahlblechprofilen DIN
EN 14195 und DIN 18182-1, als Einfachständerwerk, CW/UW
75,
Dämmschicht aus Mineralwolle MW DIN EN 13162,
Dämmschichtdicke 40 mm, Anwendungsgebiet DIN 4108-10
WTR, Beplankung einseitig, 2-lagig,
mit Gipskarton-Bauplatte imprägniert, Typ H2 gemäß DIN
EN 520, Plattendicke 12,5 mm, W1-I,
befestigen mit systemspezifischen Befestigungsmitteln
nach DIN EN 14566 und DIN 18182-2,
Oberfläche spachteln (für Feuchträume) und schleifen in
Qualitätsstufe 2(Q2).

Ausführungsort:
Erdgeschoss: WC D und WC H - Achse 1.B-1.C/ 1.3.
Menge: 2,000 St

**01.02.0120 Vorsatzschale, D.250mm, 2-lag. Typ H2, b.5m2, H.b.3,5m**
*** wie Position 01.02.0110
Wanddicke 250 mm,

Ausführungsort:
Erdgeschoss: Aufenthalt - Achse 1.B / 1.4.
Menge: 1,000 St

*Hinweis*

**01.02.0130 Schachtwand, D.125mm, H.b.3,50m, beidseitig DF, 2-lagig, F90**
Schachtwand DIN 4103-1, Einbaubereich 2 DIN 4103-1,
Dicke 125 mm, Höhe bis 3,50 m, Einzelfläche größer als
5,00 m2, Feuerwiderstandsklasse F 90 - A DIN 4102-2,
Baustoffklasse DIN 4102-1 A2 (nichtbrennbar),
Deckenanschluss starr, Bodenanschluss auf
Stahlbetondecke,
lichtes Schachtmaß: über 400 bis 500 mm,
Unterkonstruktion aus verzinkten Stahlblechprofilen DIN
EN 14195 und DIN 18182-1, als Einfachständerwerk, CW/UW
75,
Korrosionsschutzkategorie nach DIN EN ISO 12944, C3,
Dämmschicht aus Mineralwolle MW DIN EN 13162,
Dämmschichtdicke 40 mm, in Platten, Anwendungsgebiet
DIN 4108-10 WTR, einlagig, dicht stoßen,
einseitig zweilagige Beplankung mit Gipsplatten DIN
18180 und DIN EN 520, Feuerschutzplatten Typ DF,
Plattendicke 20 mm,
befestigen mit Schnellbauschrauben DIN EN 14566 und DIN
18182-2, Verspachtelung der Oberfläche in
Qualitätsstufe Q2.
Ausführungsort:
1. Obergeschoss, Teeküche und Akten SM
Menge: 25,000 m2
Zuordnung: 039

*Hinweis*

**01.02.0140 Zulage für Bodenanschluss im Erdgeschoss**
Zulage für die Ausführung der horizontalen Befestigung
der zuvor beschriebenen Einfachständerwände,
Doppelständerwände, Vorsatzschalen und Schachtwände
mittels Ankerbolzen aus V2A in Stahlbetondecke,
einschließlich nachträglicher Abklebung gemäß
Abdichtungssystem vor Ort, mit Abdichtung, inklusive
Ausgleichsschicht und Verfüllung der Bohrlöcher mittels
systemkonformen Dichtstoff.
Hinweis: Wasserdichter Anschluss an Boden.
Ausführungsort: Erdgeschoss
Menge: 53,000 m

**01.02.0150 Wandanschluss, Einfachständerwerk, vertikal, an Massivwand**
*** Bezugsbeschreibung
Anschluss, vertikal an Massivwand aus Stahlbeton oder
Mauerwerk, starr mit Trennstreifen und Fugenspachtel,
für Metallständerwände/Vorsatzschale etc.,
Ausführung nach Werkvorschrift herstellen.
Menge: 57,000 m
Zuordnung: 039

**01.02.0160 Wandanschluss, Einfachständerwerk F90, vertikal, an Massivwand**
*** wie Position 01.02.0150
Anschluss der Trennwand mit Feuerwiderstandsklasse F90
DIN 4102-2.
Menge: 14,000 m

**01.02.0170 Wandanschluss, Einfachständerwerk, vertikal, an GK-Wand**
*** wie Position 01.02.0150
an GK-Wand inkl. zusätzlichem Profil.
Menge: 24,000 m
Zuordnung: 039

**01.02.0180 Deckenanschluss gleitend, 20mm, D.125mm**
*** Bezugsbeschreibung
Oberer Deckenanschluss, gleitend bis a _ 20 mm nach
DIN 18183, für zuvor beschriebenen Trennwände,
Wanddicke 100 bis 125 mm.

Ausführung wie folgt:
- Höhe Schattenfuge: 20 mm,
- UW-Profil mit Mineralwollestreifen und
Gipsplattenstreifen,
  je nach Anforderung, auf Massivdecke befestigt,
- Dämmlage zwischen GK-Streifen und Decke,
- elastische Fugendichtung an UW-Profil und an
Deckenanschluss,
- Keine Befestigung der Wandbeplankung in UW-Profil
oder  GK-Streifen,
- systemkonformen, überstreichfähigen, flächenbündig
eingelassenem Kantenschutzprofil, der jeweils äußeren
 Bekleidungslage,
- Untergrund Stb.-Decke .

einschl. schleifen und spachteln der Aufdoppelung.
Menge: 16,000 m

**01.02.0190 Deckenanschluss gleitend, 20mm, D.250mm**
*** wie Position 01.02.0180
Wanddicke über 200 bis 250 mm.
Menge: 16,000 m

**01.02.0200 Deckenanschluss gleitend, 20mm, D.350mm**
*** wie Position 01.02.0180
Wanddicke über 250 bis 350 mm.
Menge: 5,000 m

*Hinweis*

**01.02.0210 Türöffnung herstellen, Maulweite 125mm, Öffnung bis 2,5m2**
*** Bezugsbeschreibung
Türöffnung herstellen, in Montagewand, Öffnung bis 2,5
m2,
für Türelemente, Dicke Montagewand /Maulweite 100 mm,
Ausführung in nichttragender innerer Trennwand
mit Einfachständerwerk, Höhe bis 3,00 m,
einschl. vertikal beidseitig Schwerlastprofil, Dicke 2
mm,
Tragkraft bis 220 kg Türblattgewicht,
inkl. Sturzprofil und Kopf-und Fußwinkel, Zubehör.
Menge: 4,000 St

**01.02.0220 Türöffnung herstellen, Maulweite 220mm, Öffnung bis 2,5m2**
*** wie Position 01.02.0210
Maulweite 240 mm,
Menge: 2,000 St

*Hinweis*

**01.02.0230 Ausschnitt, für WC und Urinale**
Ausschnitt für WC und Urinale,
Abrechnung erfolgt nach gesamt Stück,
bestehend aus:
2x Gewindestangen
1x Zulauf Frischwasser bis DN 30
1x Ablauf Abwasser bis DN 50
1x Drückerplatte
Menge: 16,000 St

**01.02.0240 Ausschnitt, für Waschbecken**
Ausschnitt Waschbecken,
Abrechnung erfolgt nach gesamt Stück,
bestehend aus:
2x Gewindestangen
2x Zulauf Frischwasser bis DN 30
1x Ablauf Abwasser bis DN 50
Menge: 16,000 St

**01.02.0250 Ausschnitt rund, Bekleidung d.25mm, D.b.40mm**
*** Bezugsbeschreibung
Ausschnitt rund, in mehrlagiger Bekleidung d= 25 mm
von GK-Montagekonstruktionen, Durchmesser bis 40 mm.
Ausführungshöhe bis 3,50 m.
Menge: 59,000 St

**01.02.0260 Ausschnitt rund, Bekleidung d.25mm, D.ü.40-100mm**
*** wie Position 01.02.0250
Durchmesser über 40 bis 100 mm.
Menge: 75,000 St
Zuordnung: 039

**01.02.0270 Ausschnitt rund, Bekleidung d.25mm, D.ü.100-200mm**
*** wie Position 01.02.0250
Durchmesser über 100 bis 200 mm.
Menge: 6,000 St
Zuordnung: 039

**01.02.0280 Ausschnitt rund, Bekleidung d.25mm, D.ü.200-300mm**
*** wie Position 01.02.0250
Durchmesser über 200 bis 300 mm.
Menge: 12,000 St
Zuordnung: 039

**01.02.0290 Öffnung in Wand, viereckig, b.500cm2**
*** Bezugsbeschreibung
Öffnung in der Montagewand d= 100 bis 350 mm,
viereckig,
Einzelgröße bis 500 cm2, als Wanddurchbruch,
Ausführung für das Durchführen von Installationen etc.
Ausführungshöhe bis 3,50 m.
Menge: 10,000 St

**01.02.0300 Öffnung in Wand, viereckig, ü.1500-2500cm2**
*** wie Position 01.02.0290
Einzelgröße über 1500 bis 2500 cm2,
Menge: 2,000 St

**01.02.0310 Revisionsklappe aus Stahlblech, Abm. 600x600mm, Wand**
Revisionsklappe aus Stahlblech, verzinkt, Oberfläche
weiß,
für Montagewand / Vorsatzschale,
einschl. zusätzlicher Unterkonstruktion/Auswechslung,
Abmessung B x H (Einbaumaß): 600 x 600 mm,
Sicherung durch Vierkantverschluss in Vertiefung,
Türblatt aushängbar.
Menge: 6,000 St

*Hinweis*

**01.02.0320 Beplankung Oberfläche in Q3 Spachteln, H.b 3,50m**
Oberflläche von GK-Montagekonstruktionen in der
Qualitätsstufe 3 (Q3) gemäß Merkblatt Nr. 2 IGG
herstellen,
mit Anforderungen an die Ebenheit nach
DIN 18202 Tab. 3 Zeile 6.
Anzubieten ist der Mehrpreis auf der Grundlage der
Wandoberfläche Qualitätsstufe Q2.
Abrechnung nach Fläche bearbeitete Oberfläche auch für
Flächen unter 5,00 m2.
Menge: 171,000 m2

**01.02.0330 UA-Profile, 50/2mm**
Verstärkungsprofil, horizontal und vertikal,
in GK-Montagekonstruktionen,
Ausführungshöhe bis 3,50 m,
aus UA-Profil DIN EN 14195, Steghöhe 50 mm, Dicke 2 mm,
raumhoch, als Anschluss- und Tragkonstruktion für
Waschtischtragkonstruktion, Handgriffe und Klappsitze
(Badbereich), Verteilerkästen, etc., nach Angaben des
Auftraggeber.
Menge: 195,000 m
Zuordnung: 039

**01.02.0340 Traverse, LxBxD: 625x290x1mm, C3**
Traverse im Wandhohlraum, aus Stahlprofilen, Dicke ca.
1 mm,
Abmessungen ca. Länge x Breite: 625 x 290 mm, verzinkt,
Korrosionsschutzkategorie nach DIN EN ISO 12944, C3,
für Sanitärausstattungsgegenstände,
Ausführungshöhe bis 3,50 m.
Menge: 30,000 St
Zuordnung: 039

#### Abschnitt 01.03 WC-Trennwände

**Ausführungsbeschreibung 0002 Ausführungsbeschreibung WC-Trennwandsysteme**
*Konstruktionsbeschreibung*
Sanitärtrennwände für Nassräume

Anzubieten ist die Lieferung und gebrauchsfertige
Montage von Sanitärtrennwände.
Der Anlagentyp muss TÜV-geprüft sein und über das
GS-Zeichen für geprüfte Sicherheit, oder gleichwertige
verfügen.

Anlagenhöhen
2000mm +- 10 mm inklusive 150mm hohe Füße.

Vorderfronten und Trennwände
aus 13 mm starken HPL Vollkernplatten, mit einer
Miniperl Oberfläche. Alle sichtbaren Kanten mit
ABS-Umleimern mit 3 mm Stärke, beschichtet, Kanten
gerundet. Melaminkanten sind nicht zugelassen.Die
Beschichtung muss kratz-, abrieb- und schlagfest sein.
Über die gesamte Vorderfront muss ein umgreifendes
Aluminium- Abdeckprofil verlaufen. Wandanschlüsse sind
mit Aluminium-U-Profilen auszuführen.

Trennwände
müssen aus dem gleichen Material wie die Vorderfront
bestehen. An bauseitiger Wand und Vorderfront muss die
Trennwand mit einem U-Profil, befestigt sein.
An geflieste Wände montiert, Untergrund Mauerwerks-
oder Trockenbauwand.

Profile
Aluminiumprofile im eckigen Design, jedoch leicht
gerundet. Der verwindungssteife Stabilisator
(Kopfprofil) ist gemäß Systemhersteller zu wählen und
umgreift die Platten auf mindestens 10 mm. Aufliegende
Profile sind nicht zugelassen.
Profil naturfarbig eloxiert.

Türen
müssen aus dem gleichen Material wie die Vorderfront
bestehen. Die Kabinenaußenseite muss flächenbündig
sein. Die Tür ist stumpfeinschlagend mit eingefräster
Aluminium-Anschlagleiste einschl. mit eingelassener
Profilgummidichtung
um ein geräuscharmes Schließen der Tür zu
gewährleisten.
Vorlegeband zur Dämpfung ist nicht zugelassen.
Ausführung mit Fingerklemmschutz. Sämtliche Ecken und
Kanten müssen abgerundet sein.

Füße
aus Aluminium Vollmaterial, ca. 20 mm stark, mit
trittfesten Rosetten aus Aluminium eloxiert. Die Füße
müssen höhenverstellbar und unsichtbar am Boden
befestigt sein.
Sie sind 50 mm tief in die Vorderfront einzulassen.
Auf gefliesten Boden mit Abdichtung montiert.

Beschläge
je Tür 2 Stück 3-Rollen-Edelstahlbänder,
korrosionsgeschützt, Ein Band ist mit eingebauter Feder
zum Selbstschließen.

Vollverzinktes Schloss mit Falle und Riegel.
Sicherheitsdrücker aus eloxiertem Aluminium in L-Form
nach Wahl des AG, einschl. Rosetten, Riegelolive,
Frei-/Besetzt-Anzeige (Rot-Weiß) und Notentriegelung
außen. Verriegelungszustand innen und außen sichtbar.

Zubehör
je WC-Kabine ist ein Türstopper als Kleiderhaken mit
einer Länge von ca. 120 mm aus Aluminium mechanisch zu
befestigen. Befestigungshöhe ca. 147,5 cm über OKFF.
An geflieste Mauerwerks- oder Trockenbauwand oder
Sanitärtrennwand montieren. Die Befestigung hat
verdeckt zu erfolgen.

Farben Aluminiumbauteile
Aluminium eloxiert naturfarbig

Farben
Wand- und Türenfarben im Farbton nach Wahl des AG gemäß
Standardfarbpalette des Herstellers. Es ist vorab ein
Muster dem AG vorzulegen. Eine gesonderte Vergütung
erfolgt nicht.

**01.03.0010 Trennwandanlage Toiletten B/T/H 2950/1510/2000mm, 3 Kabinen**
Trennwandanlage für Toiletten, aus HPL Vollkernplatten
als Reihenanlage mit 3 Kabinen,
mit 2 Mittelwänden, Befestigungsuntergrund
Trockenbauwände mit Fliesenbelag und verputzte
Mauerwerkswand, Gesamtbreite ca. 2950 mm,
Gesamttiefe ca. 1510 mm, Gesamthöhe 2000 cm +-10 mm,
Dicke ca. 13 mm, Wandhöhen einheitlich,
unterer Luftspalt min. 10 cm, max. 15 cm,
Frontwand mit 3 Türen, Paneel und Türen flächenbündig,
gemäß Planung, nach innen aufschlagend,
Öffnungsrichtung gemäß Planung, lichte Öffnungsbreite
ca. 60 cm,
mit Knauf und Riegelverschluss aus Aluminium,
Tür mit 2 Stück 3-Rollen-Edelstahlbänder,
korrosionsgeschützt,
davon bei den WC-Türen Federbänder zum offen halten.

Einbauort: Erdgeschoss, WC Damen.
Menge: 1,000 St

**01.03.0020 Trennwandanlage Toiletten B/T/H 3280/940/2000mm, 2 Kabinen**
Trennwandanlage für Toiletten, aus HPL Vollkernplatten
als Reihenanlage mit 2 Kabinen,
Doppelständerwand 350mm  aus zuvor beschriebener
Position bildet die Mittelwand, Befestigungsuntergrund
Trockenbauwände mit Fliesenbelag und verputzte
Mauerwerkswand, Gesamtbreite ca. 3280 mm,
Gesamttiefe ca. 980 mm, Gesamthöhe 2000 cm +-10 mm,
Dicke ca. 40 mm, Wandhöhen einheitlich,
unterer Luftspalt min. 10 cm, max. 15 cm,
Frontwand mit 2 Türen, Paneel und Türen flächenbündig,
gemäß Planung, nach innen aufschlagend,
Öffnungsrichtung gemäß Planung, lichte Öffnungsbreite
ca. 60 cm,
mit Knauf und Riegelverschluss aus Aluminium,
Tür mit 2 Stück 3-Rollen-Edelstahlbänder,
korrosionsgeschützt,
davon bei den WC-Türen Federbänder zum offen halten.

Einbauort: Erdgeschoss, WC Herren.
Menge: 1,000 St

**01.03.0030 Türstopper/Kleiderhaken Aluminium, Ausladung ca.100mm**
Türstopper als Kleiderhaken, aus Aluminium, eloxiert
naturfarbig, Ausladung ca. 100 mm,
Befestigungshöhe ca. 147,5 cm über OKFF,
als Einfachhaken mit Türpuffer, Profilquerschnitt rund,
mit Halteelement, rund, aus Messing, verchromt,
Wandmontage, Befestigungsuntergrund Trockenbauwand mit
Fliesenbelag oder HPL-Schichtstoffplatte, inkl.
mechanischer Befestigung, Befestigungsschrauben
verdeckt,
Bemusterung nach Wahl des AG.
Menge: 5,000 St

#### Abschnitt 01.04 Innenliegender Blendschutz

*Hinweis*

**01.04.0010 Vertikaljalousie Einzelanlage Horizontalanlage H 1500mm B 2400mm Behang Chemiefasergewebe B 63mm Antrieb Schnurzug**
*** Bezugsbeschreibung
STLB-Bau 2026-4 30
Vertikaljalousie DIN EN 13120 als Einzelanlage, Paket
einseitig angeordnet, als Horizontalanlage, in
Leibungen, an Einbauprofil aus Aluminium, einschl.
Profil liefern, Höhe 1500 mm, Breite 2400 mm, Behang
mit Lamellen aus Chemiefasergewebe,
reflexionsbeschichtet, Farbton nach Standardfächer des
AN,
als Blendschutz, Lamellenbreite 63 mm, Behang
freihängend an Oberschiene, mit unteren
Beschwerungsplatten, Oberschiene als C-Profil aus
Aluminium, beschichtet, Farbton nach RAL,
Befestigungsuntergrund Stahlbeton, Transport der
Lamellen durch Schnurzug, Wenden durch Kugelkette,
Bedienkraftklasse 1, Einbauprofil als U-Profil mit
Montagenut, aus stranggepresstem Aluminium, anodisiert,
Befestigungsuntergrund Stahlbeton.
Menge: 9,000 St
Zuordnung: 030

**01.04.0020 Vertikaljalousie Einzelanlage Horizontalanlage H 1500mm B 2200mm Behang Chemiefasergewebe B 63mm Antrieb Schnurzug**
*** wie Position 01.04.0010
STLB-Bau 2026-4 30
Breite 2200 mm,
Menge: 1,000 St
Zuordnung: 030

**01.04.0030 Vertikaljalousie Einzelanlage Horizontalanlage H 2300mm B 1200mm Behang Chemiefasergewebe B 63mm Antrieb Schnurzug**
*** wie Position 01.04.0010
STLB-Bau 2026-4 30
Höhe 2300 mm, Breite 1200 mm,
Menge: 2,000 St
Zuordnung: 030

### Bereich 02 Nachweisarbeiten DIN 18299

#### Abschnitt 02.01 Nachweisarbeiten DIN 18299 - alle Bauteile

**02.01.0010 Baufacharbeiter/-in sämtliche Kosten/Zuschläge**
STLB-Bau 2025-10 91
Stundenlohnarbeiten durch Baufacharbeiter/-in
der Verrechnungssatz für die jeweilige Arbeitskraft
umfasst sämtliche Aufwendungen wie Lohn- und
Gehaltskosten, Lohn- und Gehaltsnebenkosten, Zuschläge,
lohngebundene und lohnabhängige Kosten, sonstige
Sozialkosten, Gemeinkosten, Wagnis und Gewinn.
Menge: 10,000 h
Zuordnung: 091

**02.01.0020 Bauhelfer/-in sämtliche Kosten/Zuschläge**
STLB-Bau 2025-10 91
Stundenlohnarbeiten durch Bauhelfer/-in
der Verrechnungssatz für die jeweilige Arbeitskraft
umfasst sämtliche Aufwendungen wie Lohn- und
Gehaltskosten, Lohn- und Gehaltsnebenkosten, Zuschläge,
lohngebundene und lohnabhängige Kosten, sonstige
Sozialkosten, Gemeinkosten, Wagnis und Gewinn.
Menge: 10,000 h
Zuordnung: 091

USt %: 19,00
